# Muster-Leistungsbeschreibung
Leistungsbeschreibung (GAEB 90, DA81)
Währung: EUR

## Luftwäscher
Datum: 28.10.25

### Titel 00001 Vorbemerkungen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

### Titel 00002 Leistungspositionen

**00002.0001 Untergrunduntersuchung von Wandflächen**
Zur Untersuchung sind u. a.
durchzuführen.

a) visuell, auf Verschmutzungen,
  Absandungen und Risse
b) Abklopfen auf Hohlstellen und
  Gefügelockerungen
c) Messen der Druck-
  und Haftzugfestigkeiten
d) Messen des Feuchtigkeitsgehaltes

Zusätzliche Arbeiten, wie z. B. das
Ausbessern von Fehl- und Schadstellen,
beschädigten Kanten, das Verfüllen von
Rissen im Untergrund oder das Arbeiten
unter erschwerten Bedingungen
(Hindernisse, Nachtarbeit etc.) sind vor
Beginn der Arbeiten durch das
ausführende Unternehmen vor Ort zu
beurteilen und ggfs. in das Angebot mit
aufzunehmen.
Einheit: m2

**00002.0002 Vorbehandlung von Wandflächen mit geeigneten Mitteln**
Untergrundvorbehandlung der zu
beschichtenden Wandflächen:

Der Untergrund muss nach der
Untergrundvorbehandlung die geforderten
Werte aus den technischen Unterlagen
des nachfolgenden Beschichtungssystems
aufweisen und zur Beschichtung geeignet sein.
Einheit: m2

**00002.0003 Abkleben von angrenzenden Bauteilen zum Schutz vor Verschmutzungen**
Angrenzende Bauteile sind mit geeignetem
Klebeband vor Verschmutzungen zu schützen.
Einheit: m2

**00002.0004 Egalisieren von Wandflächen mit einem Polymerreparaturschnellspachtel**
Liefern und Herstellen eines Rautiefenausgleiches
an Wändenmit einem hydraulisch abbindenden
Schnellreparaturmörtel.

Produktkenndaten
Farbton: grau
Körnung: 0,5 mm
Frischmörtelrohdichte: Ca. 1,7 kg/dm³
Konsistenz: spachtelfähig
Druckfestigkeit: nach 3 Std.: ca. 3 N/mm²
nach 24 Std.: ca. 6 N/mm²
nach 28 Tg.: > 10 N/mm²
Haftvermögen (EN 1542): nach 28 Tg.: > 0,8 N/mm²
Die genannten Werte stellen typische
Produkteigenschaften dar und sind nicht als
verbindliche Produktspezifikationen zu verstehen.

(Mineralischer Korrosionsschutz in Verbindung mit
Remmers S-Protect M)

Verbrauch:
je mm Schichtdicke:
1,2 kg/m² Remmers Betofix RM
Einheit: m2

**00002.0005 Dreifache Versiegelung mit EP Universal**
Liefern und Herstellen einer lösemittelhaltigen,
rissüberbrückenden, teerfreien Beschichtung
auf Epoxydharzbasis mit hoher
Chemikalienbeständigkeit.

Gewähltes Produkt:
Remmers Epoxy Universal

Anwendungsbereich:
Rissüberbrückende Schutzbeschichtung für
Stahlbetonbehälter
Korrosionsschutzbeschichtung für Stahl bzw. verzinktem
Stahl
Beschichtung für JGS- und Biogasanlagen, Behälter und
Fahrsilowände (AbZ&nbspZ-59.17-436)

Eigenschaften:
- Statisch rissüberbrückend
- Chemisch belastbar
- Streich- und spritzfähig
- Lösemittelhaltig

Produktkenndaten:
Im Anlieferungszustand -
Komponente A, Komponente B, Mischung,
Viskosität (25 °C): 2000 mPa s, 5650 mPa s, 1900 mPa
s,
Dichte (20 °C): 1,37 g/cm³, 1,08 g/cm³, 1,30 g/cm³,

Im ausreagierten Zustand -
Rissüberbrückungsklasse A 2 (> 0,25 mm)

Die genannten Werte stellen typische
Produkteigenschaften dar und sind nicht als
verbindliche Produktspezifikationen zu verstehen.

Verbrauch:
mind. 1,20 kg/m²  Epoxy Universal <5590-5592>
(für drei Anstriche)
Einheit: m2
